# AUSSCHREIBEN.DE
Leistungsbeschreibung (GAEB 90, DA81)

## LIKE-ICE Science GmbH
Datum: 14.07.20

*Hinweis*
LIKE-ICE Science GmbH
Ludwig-Erhard-Str. 5
84069 Schierling
Telefon +49 (0)9451 949837-0
Fax +49 (0)9451 949837-9
jw@like-ice.com (mailto:jw@like-ice.com)
jw@like-ice.com (mailto:jw@like-ice.com)
https://www.like-ice.com (https://www.like-ice.com/)

### 01 Lieferung/Installation einer mobilen syn

*Hinweis*
Erstellung einer synthetischen Eisfläche auf
Polymerbasis mit LIKE-ICE!®
mit den Ausmaßen von ca. 00m x 00m = 000m²
Gemäß folgenden Bestimmungen.
Siehe auch beiliegender Plan.

### 02 Besondere Bestimmungen

*Hinweis*
· Plattengröße 1m x 1m im Bruttomaß
· Plattenstärke 19mm
· Die Kunststoffplatten müssen selbstschmierend und
durchgängig gesättigt sein (mit integrierten
Schmierstoffen). Die Funktionalität darf nicht nur auf
der Oberfläche sein, sondern muss durchgehend durch das
Material gewährleistet sein.
· Es dürfen keine zusätzlichen Gleitmittel,
Pflegemittel, etc. notwendig sein.
· Die Platten müssen chemisch und physikalisch so
verarbeitet sein, dass kein ausdiffundieren der
Inhaltsstoffe (Öle, etc.) möglich ist. (trockene
Oberfläche)
· Das Material muss die gleiche Eislaufhaltung wie auf
echtem Eis ermöglichen.
· Die Platten müssen mit einem Verbindungssystem, einem
3D Puzzle, ausgestattet sein, welches speziell auf das
Basismaterial PE abgestimmt ist.
· Das Verbindungssystem darf keine zusätzlichen
Verbindungsmittel benötigen (Bolzen, Schrauben, Stifte,
H-,C- , o. ähnliche Profilschienen). Das
Verbindungssystem muss eine einfache Handhabung beim
Auf- und Abbau ebenso gewährleisten, wie ein
Herausnehmen einzelner Platten aus dem Flächeninneren,
ohne die Bahn abbauen zu müssen. D. h. auch, das
Verbindungssystem ist für den vielfachen Auf- und
Abbau, geeignet.
· Der Belag muss für den Stocksport geeignet sein
(Sommer- und Winterlaufsohlen) und eine IFI Zulassung
besitzen.
· Die einzelnen Platten müssen von einer Person
getragen werden können.
· Die Funktionalität muss mind. zwischen -60 und +60°C
gewährleistet sein.
· Brandschutzklasse B2
· Garantie auf die Platten (auf die Funktionalität):
5 Jahre Outdoornutzung
10 Jahre Indoornutzung
· Die Nutzungsdauer ist muss mindestens mit 10 Jahre
betragen.
· Die Fläche muss einen ausreichenden UV-Schutz
enthalten
· Das Material muss zu 100 % recyclebar sein
· Das Material muss integrierte UV-Stabilisatoren
enthalten.

### 03 Bodenbelag

*Hinweis*
Der Unterbau ist kein Bestandteil der
Ausschreibung.Angebot auf Basis eines planen,
tragfähigen und waagrechtem Untergrundes.

**03.0001 Lieferung und Verlegung von LIKE-ICE® Kunststoffplatten**
Lieferung und schwimmende Verlegung von
selbstschmierenden LIKE-ICE!®-Kunststoffplatten.
Basierend auf einer gepressten, selbstschmierenden
Kunststoffmischung (PE) mit Additiven, gemäß obiger
Beschreibung.
LIKE-ICE!® 3D Verbindungssystem ohne zusätzliche
Verbindungsmittel.
Spez. für den Eislaufsport entwickelt u. produziert.
Gleitstoffe sind im Plattenmaterial enthalten
(selbstschmierend)
geringer Abrieb (weniger als 2kg/Monat bei 6h
Nutzung/Tag)

Spezifikation:
-Farbe: PE-Natur
-Dimension (L x B - netto 970x970mm
-Plattenstärke in mm (zwischen 18 unnd 20mm): 19 mm
-Produktionsland: Deutschland
-Produktionsart (gepresst, extrudierd, gespritzt):
gepresst
-Haftreibungszahl(nach ASTM D 1894(06/2006): 0,078
-Gleitreibungszahl(nach ASTM D 1894(06/2006):0,038
-Gleitfähigkeit in Bezug auf Eis in %: 79,8%
-Verbindungsart : 3D Puzzle
-Zusätzliche Verbindungsmittel: keine
-Gesamtverbindung pro Platte: umlaufendes Puzzle mit 28
Zähnen und Formschluss über gesamte Länge.
-Verbindungsline in m pro 100m²: 923m
-Kontaktlinie in m pro 100m²: 923m

Weitere Punkte:
Die Kunststoffplatten sind für den Eissport geeignet.
Insbesondere für das Eislaufen lernen, das Eishockey-
Training
und den Stocksport (Nachweis über Referenzen,
Kooperationen und/oder Zulassungen).

Bitte noch folgende Informationen beilegen:
-Produktdatenblatt
-Produktmuster
-evtl. vorhandene Zertifikate oder Gutachten
Menge: 0,000 m²

### 04 Bande

**04.0001 Lieferung und Montage einer LIKE-ICE!® Aluminium-Bande**
Lieferung und Montage einer eishockeytauglichen LIKE-
ICE!® Bande mit einer Mindesthöhe von 100 cm und
Verblendung (weiß oder transparent - bitte auswählen)
.UV-geschützt mit ::::. Türen und Eckelementen (Radius
oder 90° - bitte auswählen).
Bandenfüße in Kombination mit Bandenelementen
höhenverstellbar.
Material der Bande und der Füße: Aluminium und
Verblendungsmaterial PE / PC /PP

Verblendungsmaterial: PP
Verblendungsmaterial dicke: 5 mm
Rahmenstärke: 25mm
Menge: 0,000 m

**04.0002 Lieferung und Montage eines Eishockey Schutznetz-Set**
Lieferung und Montage eines eishockeytauglichen
Schutznetz-Set, Maschenweite 35 mm, verknotet und
brandhemmend
-Farbe: weiß
-Seilstärke in mm:4mm
-Alle 2 m eine Stützstange, 2 m Höhe
-Material der Stütze: Aluminium
Menge: 0,000 m²

### 05 Zubehör

**05.0001 Schlittschuhschleifmaschine**
Einfach zu bedienende Schlittschuhschleifmaschine.
-Marke/Hersteller: '.........'
-Modell: '.........'
Menge: 0,000 Stk

**05.0002 Bodenreinigungsmachine**
Scheuer-/Saugmaschine bevorzugt mit Walzen (alternaiv
Teller)
-Marke/Hersteller: '.........'
-Modell: '.........'
Menge: 0,000 Stk

**05.0003 Schlittschuhe**
Verleihschlittschuhe mit Kunststoffschale und
aufgedrukten Größen. Einfache Schnell-Verschlüsse.
Keine Eiskunstlaufzacken.
-Marke/Hersteller: '.........'
-Modell: '.........'
Menge: 0,000 Paar

**05.0004 Gummimatten**
Schlittschuhfeste Gummimatten mit Dicke >10mm
Farbe schwarz.
-Maße: '.........' (cm x cm)
-Marke: '.........'
-Dicke: '.........' (in mm)
-Verbindungstechnik: '.........'
Menge: 0,000 m²

**05.0005 Lattlgstell LIKE-ICE!®**
Lieferung eines LIKE-ICE!® Lattlgstelles zum
Eisstockschießen.
Menge: 0,000 Stk
